# Système d'alimentation des plaquettes

- Propriété du fichier: CYPE INGENIEROS, S.A.
- Format: FIEBDC-3/2002
- Devise: EUR
- Coûts indirects: 3.00 %
- Frais généraux: 13.00 %
- Bénéfice: 6.00 %
- TVA: 20.00 %

## T Équipements techniques

### TC ECS et chauffage

#### TCB Biomasse

**TCB040** U Système d'alimentation des plaquettes, pour chaudière à biomasse Firematic T-Control "HERZ", composé de disque rotatif pour extracteur rotatif, avec moteur pour alimentation monophasée à 230 V, connexion à la chaudière et engrenages, extracteur rotatif de 2 m de diamètre, formé de lames de ressort et transporteur sans fin hélicoïdal, élargissement de transporteur sans fin fermé hélicoïdal de 0,15 m de longueur.
Fourniture et installation de système d'alimentation des plaquettes, pour chaudière à biomasse Firematic T-Control "HERZ", composé de disque rotatif pour extracteur rotatif, avec moteur pour alimentation monophasée à 230 V, connexion à la chaudière et engrenages, extracteur rotatif de 2 m de diamètre, formé de lames de ressort et transporteur sans fin hélicoïdal, élargissement de transporteur sans fin fermé hélicoïdal de 0,15 m de longueur. Totalement monté, connecté et testé.
Inclut: Implantation. Connexion des éléments du réseau.
Critère de métré de projet: Nombre d'unités prévues, selon documentation graphique du Projet.
Critère de mesure de l'ouvrage: On mesurera le nombre d'unités réellement exécutées selon les spécifications du Projet.

| Code | U | Désignation | Quantité | Prix | Montant |
|---|---|---|---|---|---|
| mt38cbh145b | U | Disque rotatif pour extracteur rotatif, avec moteur pour alimentation monophasée à 230 V, connexion à la chaudière et engrenages, pour système d'alimentation de chaudière à biomasse, "HERZ". (matériau) | 1.000 | 2825.00 | 2825.00 |
| mt38cbh146j | U | Extracteur rotatif de 2 m de diamètre, formé de lames de ressort et transporteur sans fin hélicoïdal, pour système d'alimentation de chaudière à biomasse, "HERZ". (matériau) | 1.000 | 1238.00 | 1238.00 |
| mt38cbh144k | U | Élargissement de transporteur sans fin fermé hélicoïdal de 0,15 m de longueur, pour système d'alimentation de chaudière à biomasse, "HERZ". (matériau) | 1.000 | 368.00 | 368.00 |
| mt38cbh072b | U | Tube de connexion, pour système d'alimentation de chaudière à biomasse, "HERZ". (matériau) | 1.000 | 81.00 | 81.00 |
| mo004 | h | Compagnon professionnel III/CP2 chauffagiste. (main-d'œuvre) | 4.000 | 24.91 | 99.64 |
| mo103 | h | Ouvrier professionnel II/OP chauffagiste. (main-d'œuvre) | 4.000 | 21.36 | 85.44 |
| % | % | Coûts directs complémentaires | 2 % | 4697.08 | 93.94 |
|  |  | Coûts directs |  |  | 4791.02 |
