# Chaudière pour la combustion de granulés

- Propriété du fichier: CYPE INGENIEROS, S.A.
- Format: FIEBDC-3/2002
- Devise: EUR
- Coûts indirects: 3.00 %
- Frais généraux: 13.00 %
- Bénéfice: 6.00 %
- TVA: 20.00 %

**TCB030** U Chaudière pour la combustion de granulés, puissance nominale de 4,8 à 16 kW, modèle Pelletstar 10 T-Control "HERZ", base d'appui antivibrations, système d'élévation de la température de retour au-dessus de 55°C, composé de vanne motorisée à 3 voies de 1" de diamètre et pompe de circulation modèle Yonos Para 25/6, régulateur de tirage de 150 mm de diamètre, avec clapet anti-explosion, limitateur thermique de sécurité, réglé à 95°C, base d'appui antivibrations.
Fourniture et installation de chaudière pour la combustion de granulés, puissance nominale de 4,8 à 16 kW, modèle Pelletstar 10 T-Control "HERZ", avec corps en acier soudé et testé à pression, de 1130x590x865 mm, isolation intérieure, chambre de combustion avec système automatique de nettoyage du brûleur par grille basculante, échangeur de chaleur à tubes verticaux avec mécanisme de nettoyage automatique, système d'extraction des fumées avec régulation de vitesse, caisse pour la récupération des cendres du module de combustion, utilisation de la chaleur résiduelle, équipement de nettoyage, contrôle de la combustion par sonde Lambda intégrée, système de commande intégré T-Control avec écran tactile, pour le contrôle de la combustion et du ballon d'E.C.S., base d'appui antivibrations, système d'élévation de la température de retour au-dessus de 55°C, composé de vanne motorisée à 3 voies de 1" de diamètre et pompe de circulation modèle Yonos Para 25/6, régulateur de tirage de 150 mm de diamètre, avec clapet anti-explosion, limitateur thermique de sécurité, réglé à 95°C, base d'appui antivibrations, sans inclure le conduit pour l'évacuation des produits de la combustion qui relie la chaudière à la cheminée. Totalement montée, connectée et mise en marche par l'entreprise installatrice pour le contrôle de son bon fonctionnement.
Inclut: Implantation. Présentation des éléments. Montage de la chaudière et de ses accessoires. Connecté aux réseaux de conduction d'eau, d'assainissement et électrique, et au conduit d'évacuation des produits de la combustion. Mise en marche.
Critère de métré de projet: Nombre d'unités prévues, selon documentation graphique du Projet.
Critère de mesure de l'ouvrage: On mesurera le nombre d'unités réellement exécutées selon les spécifications du Projet.

| Code | U | Désignation | Quantité | Prix | Montant |
|---|---|---|---|---|---|
| mt38cbh012ff | U | Chaudière pour la combustion de granulés, puissance nominale de 4,8 à 16 kW, modèle Pelletstar 10 T-Control "HERZ", avec corps en acier soudé et testé à pression, de 1130x590x865 mm, isolation intérieure, chambre de combustion avec système automatique de nettoyage du brûleur par grille basculante, échangeur de chaleur à tubes verticaux avec mécanisme de nettoyage automatique, système d'extraction des fumées avec régulation de vitesse, caisse pour la récupération des cendres du module de combustion, utilisation de la chaleur résiduelle, équipement de nettoyage, contrôle de la combustion par sonde Lambda intégrée, système de commande intégré T-Control avec écran tactile, pour le contrôle de la combustion et du ballon d'E.C.S. (matériau) | 1.000 | 8624.00 | 8624.00 |
| mt38cbh099h | U | Base d'appui antivibrations, "HERZ", pour chaudière. (matériau) | 1.000 | 37.00 | 37.00 |
| mt38cbh097c | U | Limitateur thermique de sécurité, réglé à 95°C, "HERZ", constitué de vanne et sonde de température. (matériau) | 1.000 | 82.00 | 82.00 |
| mt38cbh085naa | U | Système d'élévation de la température de retour au-dessus de 55°C, composé de vanne motorisée à 3 voies de 1" de diamètre et pompe de circulation modèle Yonos Para 25/6, "HERZ", pour éviter les condensations et les dépositions de suie à l'intérieur de la chaudière. (matériau) | 1.000 | 572.00 | 572.00 |
| mt38cbh096g | U | Régulateur de tirage de 150 mm de diamètre, avec clapet anti-explosion, "HERZ", pour chaudière. (matériau) | 1.000 | 320.00 | 320.00 |
| mt38cbh105b | U | Montage du système d'alimentation par vis sans fin flexible, "HERZ", pour chaudière pour la combustion de granulés modèle Pelletstar T-Control. (matériau) | 1.000 | 333.00 | 333.00 |
| mt38cbh100j | U | Mise en fonctionnement et formation au maniement de chaudière à biomasse Pelletstar T-Control, "HERZ". (matériau) | 1.000 | 350.00 | 350.00 |
| mo004 | h | Compagnon professionnel III/CP2 chauffagiste. (main-d'œuvre) | 3.000 | 24.91 | 74.73 |
| mo103 | h | Ouvrier professionnel II/OP chauffagiste. (main-d'œuvre) | 3.000 | 21.36 | 64.08 |
| % | % | Coûts directs complémentaires | 2 % | 10456.81 | 209.14 |
|  |  | Coûts directs |  |  | 10665.95 |
