# Système d'alimentation en granulés

- Propriété du fichier: CYPE INGENIEROS, S.A.
- Format: FIEBDC-3/2002
- Devise: EUR
- Coûts indirects: 3.00 %
- Frais généraux: 13.00 %
- Bénéfice: 6.00 %
- TVA: 20.00 %

**TCB050** U Système d'alimentation en granulés, pour chaudière à biomasse Pelletstar T-Control "HERZ", composé de kit basique d'extracteur flexible pour granulés, constitué de tube extracteur de 1 m de longueur et moteur d'actionnement de 0,55 kW, pour alimentation monophasée à 230 V, 3 m de tube d'augmentation d'extracteur flexible pour granulés, 1 m de tube de connexion d'extracteur flexible pour granulés.
Fourniture et installation de système d'alimentation en granulés, pour chaudière à biomasse Pelletstar T-Control "HERZ", composé de kit basique d'extracteur flexible pour granulés, constitué de tube extracteur de 1 m de longueur et moteur d'actionnement de 0,55 kW, pour alimentation monophasée à 230 V, 3 m de tube d'augmentation d'extracteur flexible pour granulés, 1 m de tube de connexion d'extracteur flexible pour granulés. Totalement monté, connecté et testé.
Inclut: Implantation. Connexion des éléments du réseau.
Critère de métré de projet: Nombre d'unités prévues, selon documentation graphique du Projet.
Critère de mesure de l'ouvrage: On mesurera le nombre d'unités réellement exécutées selon les spécifications du Projet.

| Code | U | Désignation | Quantité | Prix | Montant |
|---|---|---|---|---|---|
| mt38cbh052b | U | Kit basique d'extracteur flexible pour granulés, constitué de tube extracteur de 1 m de longueur et moteur d'actionnement de 0,55 kW, pour alimentation monophasée à 230 V, pour système d'alimentation de chaudière à biomasse Pelletstar T-Control, "HERZ". (matériau) | 1.000 | 1031.00 | 1031.00 |
| mt38cbh076b | m | Tube d'augmentation d'extracteur flexible pour granulés, pour système d'alimentation de chaudière à biomasse Pelletstar BioControl, "HERZ". (matériau) | 3.000 | 189.00 | 567.00 |
| mt38cbh077b | m | Tube de connexion d'extracteur flexible pour granulés, pour système d'alimentation de chaudière à biomasse, "HERZ". (matériau) | 1.000 | 37.00 | 37.00 |
| mt38cbh078b | m | Transporteur hélicoïdal sans fin flexible, pour système d'alimentation de chaudière à biomasse, "HERZ". (matériau) | 5.000 | 44.00 | 220.00 |
| mo004 | h | Compagnon professionnel III/CP2 chauffagiste. (main-d'œuvre) | 1.100 | 24.91 | 27.40 |
| mo103 | h | Ouvrier professionnel II/OP chauffagiste. (main-d'œuvre) | 1.100 | 21.36 | 23.50 |
| % | % | Coûts directs complémentaires | 2 % | 1905.90 | 38.12 |
|  |  | Coûts directs |  |  | 1944.02 |
