# Système supplémentaire d'alimentation avec élévation verticale et double tronçon horizontal "HERZ"

- Propriété du fichier: CYPE INGENIEROS, S.A.
- Format: FIEBDC-3/2002
- Devise: EUR
- Coûts indirects: 3.00 %
- Frais généraux: 13.00 %
- Bénéfice: 6.00 %
- TVA: 20.00 %

**TCB060** U Système supplémentaire d'alimentation avec élévation verticale et double tronçon horizontal "HERZ", constitué de kit basique pour l'actionnement des convoyeurs à vis sans fin, tableau électrique, transporteurs hélicoïdaux sans fin constitués de tube 220 mm de diamètre et vis sans fin sans axe de 180 mm de diamètre, un horizontal inférieur de 4 m de longueur, un vertical de 7 m de hauteur et un horizontal supérieur de 2 m de longueur.
Fourniture et installation de système supplémentaire d'alimentation avec élévation verticale et double tronçon horizontal "HERZ", constitué de kit basique pour l'actionnement des convoyeurs à vis sans fin, tableau électrique, transporteurs hélicoïdaux sans fin constitués de tube 220 mm de diamètre et vis sans fin sans axe de 180 mm de diamètre, un horizontal inférieur de 4 m de longueur, un vertical de 7 m de hauteur et un horizontal supérieur de 2 m de longueur, comprend les accessoires pour la connexion avec le système d'extraction du silo et avec la chaudière. Totalement monté, connecté et testé.
Inclut: Implantation. Connexion des éléments du réseau.
Critère de métré de projet: Nombre d'unités prévues, selon documentation graphique du Projet.
Critère de mesure de l'ouvrage: On mesurera le nombre d'unités réellement exécutées selon les spécifications du Projet.

| Code | U | Désignation | Quantité | Prix | Montant |
|---|---|---|---|---|---|
| mt38cbh196b | U | Kit basique pour l'actionnement des convoyeurs à vis sans fin, "HERZ", constitué de 3 moteurs de 1,5 kW chacun, vis sans fin sans axe de 180 mm de diamètre et tube de 220 mm de diamètre, interrupteurs fin de course et pièce de connexion pour le système de décharge et pièces de transition entre transporteurs hélicoïdaux sans fin, pour système supplémentaire d'alimentation avec élévation verticale et double tronçon horizontal. (matériau) | 1.000 | 6920.00 | 6920.00 |
| mt38cbh215e | U | Transporteur sans fin hélicoïdal de 1 m de longueur, "HERZ", constitué de tube de 220 mm de diamètre et vis sans fin de 180 mm de diamètre. (matériau) | 5.000 | 326.00 | 1630.00 |
| mt38cbh215f | U | Transporteur sans fin hélicoïdal de 1,5 m de longueur, "HERZ", constitué de tube de 220 mm de diamètre et vis sans fin de 180 mm de diamètre. (matériau) | 4.000 | 370.00 | 1480.00 |
| mt38cbh072b | U | Tube de connexion, pour système d'alimentation de chaudière à biomasse, "HERZ". (matériau) | 1.000 | 81.00 | 81.00 |
| mt38cbh074d | U | Connexion de tube de 195 mm de diamètre, pour système d'alimentation de chaudière à biomasse, "HERZ". (matériau) | 3.000 | 81.00 | 243.00 |
| mt38cbh071f | U | Bride pour connexion de tube vertical de 195 mm de diamètre, pour système d'alimentation de chaudière à biomasse, "HERZ". (matériau) | 2.000 | 72.00 | 144.00 |
| mt38cbh073d | m | Tube de 195 mm de diamètre, pour système d'alimentation de chaudière à biomasse, "HERZ". (matériau) | 2.000 | 109.00 | 218.00 |
| mt38cbh025i | U | Tableau électrique pour 3 moteurs, "HERZ". (matériau) | 1.000 | 1977.00 | 1977.00 |
| mo004 | h | Compagnon professionnel III/CP2 chauffagiste. (main-d'œuvre) | 19.500 | 24.91 | 485.75 |
| mo103 | h | Ouvrier professionnel II/OP chauffagiste. (main-d'œuvre) | 19.500 | 21.36 | 416.52 |
| % | % | Coûts directs complémentaires | 2 % | 13595.27 | 271.91 |
|  |  | Coûts directs |  |  | 13867.18 |
