# Système répartiteur de silo pour combustible de biomasse

- Propriété du fichier: CYPE INGENIEROS, S.A.
- Format: FIEBDC-3/2002
- Devise: EUR
- Coûts indirects: 3.00 %
- Frais généraux: 13.00 %
- Bénéfice: 6.00 %
- TVA: 20.00 %

**TCB080** U Système répartiteur de silo pour combustible de biomasse, de plafond, "HERZ", constitué de 3 transporteurs hélicoïdaux sans fin, de 7 m de longueur chacun, constitués de vis sans fin de 300 mm de diamètre et cage métallique, et 50 m de profilés en I pour appui des répartiteurs hélicoïdaux sans fin.
Fourniture et installation de système répartiteur de silo pour combustible de biomasse, de plafond, "HERZ", constitué de 3 transporteurs hélicoïdaux sans fin, de 7 m de longueur chacun, constitués de vis sans fin de 300 mm de diamètre et cage métallique, et 50 m de profilés en I pour appui des répartiteurs hélicoïdaux sans fin. Totalement monté, connecté et testé.
Inclut: Implantation. Nivellement, mise en place et fixation des composants du système. Connexion au réseau électrique.
Critère de métré de projet: Nombre d'unités prévues, selon documentation graphique du Projet.
Critère de mesure de l'ouvrage: On mesurera le nombre d'unités réellement exécutées selon les spécifications du Projet.

| Code | U | Désignation | Quantité | Prix | Montant |
|---|---|---|---|---|---|
| mt38cbh202b | U | Kit basique pour actionnement du répartiteur hélicoïdal sans fin, "HERZ", avec moteur de 5,5 kW. (matériau) | 3.000 | 2378.00 | 7134.00 |
| mt38cbh205c | U | Répartiteur hélicoïdal sans fin de 1 m de longueur, "HERZ", constitué de vis sans fin de 300 mm de diamètre et cage métallique. (matériau) | 3.000 | 530.00 | 1590.00 |
| mt38cbh205d | U | Répartiteur hélicoïdal sans fin de 2 m de longueur, "HERZ", constitué de vis sans fin de 300 mm de diamètre et cage métallique. (matériau) | 9.000 | 824.00 | 7416.00 |
| mt38cbh206b | m | Profilé en I pour appui des répartiteurs hélicoïdaux sans fin, "HERZ". (matériau) | 50.000 | 131.00 | 6550.00 |
| mt38cbh207b | U | Ensemble de 2 équerres métalliques de support pour profilé en I, "HERZ". (matériau) | 10.000 | 80.00 | 800.00 |
| mo003 | h | Compagnon professionnel III/CP2 électricien. (main-d'œuvre) | 32.696 | 24.91 | 814.46 |
| mo102 | h | Ouvrier professionnel II/OP électricien. (main-d'œuvre) | 32.696 | 21.36 | 698.39 |
| % | % | Coûts directs complémentaires | 2 % | 25002.85 | 500.06 |
|  |  | Coûts directs |  |  | 25502.91 |
