# Chaudière à bois

- Propriété du fichier: CYPE INGENIEROS, S.A.
- Format: FIEBDC-3/2002
- Devise: EUR
- Coûts indirects: 3.00 %
- Frais généraux: 13.00 %
- Bénéfice: 6.00 %
- TVA: 20.00 %

**TCN010** U Chaudière à bois, puissance nominale de 9,9 à 22 kW, modèle Firestar 20 Lambda "HERZ", système d'élévation de la température de retour au-dessus de 55°C, composé de vanne motorisée à 3 voies de 1" de diamètre et pompe de circulation modèle Yonos Para 25/6, limiteur thermique de sécurité, réglé à 95°C, régulateur de tirage de 150 mm de diamètre, avec clapet coupe-feu, connexion antivibration pour conduit de fumées de 150 mm de diamètre, allumage automatique.
Fourniture et installation de chaudière à bois, puissance nominale de 9,9 à 22 kW, modèle Firestar 20 Lambda "HERZ", avec corps de 1590x670x1370 mm, isolation thermique, chambre de combustion, à double tourbillon, de béton réfractaire, régulation de puissance par contrôle de température de fumées, ventilateur extracteur avec contrôle de révolutions, échangeur de chaleur à tubes verticaux avec mécanisme de nettoyage automatique, tiroir pour la récupération et l'extraction des cendres sur le devant de la chaudière, contrôle de la combustion par sonde Lambda intégrée, utilisation de la chaleur résiduelle, équipement de nettoyage, système de commande intégré, pour le contrôle du ballon tampon et du système d'élévation de la température de retour, ouverture de la porte par la droite, système d'élévation de la température de retour au-dessus de 55°C, composé de vanne motorisée à 3 voies de 1" de diamètre et pompe de circulation modèle Yonos Para 25/6, limiteur thermique de sécurité, réglé à 95°C, régulateur de tirage de 150 mm de diamètre, avec clapet coupe-feu, connexion antivibration pour conduit de fumées de 150 mm de diamètre, allumage automatique, sans inclure le conduit d'évacuation des produits de la combustion. Totalement montée, connectée et mise en marche par l'entreprise installatrice pour le contrôle de son bon fonctionnement.
Inclut: Implantation à l'aide d'un plan. Présentation des éléments. Montage de la chaudière et de ses accessoires. Connexion au conduit d'évacuation. Mise en marche.
Critère de métré de projet: Nombre d'unités prévues, selon documentation graphique du Projet.
Critère de mesure de l'ouvrage: On mesurera le nombre d'unités réellement exécutées selon les spécifications du Projet.

| Code | U | Désignation | Quantité | Prix | Montant |
|---|---|---|---|---|---|
| mt38cbh310gd | U | Chaudière à bois, puissance nominale de 9,9 à 22 kW, modèle Firestar 20 Lambda "HERZ", avec corps de 1590x670x1370 mm, isolation thermique, chambre de combustion, à double tourbillon, de béton réfractaire, régulation de puissance par contrôle de température de fumées, ventilateur extracteur avec contrôle de révolutions, échangeur de chaleur à tubes verticaux avec mécanisme de nettoyage automatique, tiroir pour la récupération et l'extraction des cendres sur le devant de la chaudière, contrôle de la combustion par sonde Lambda intégrée, utilisation de la chaleur résiduelle, équipement de nettoyage, système de commande intégré, pour le contrôle du ballon tampon et du système d'élévation de la température de retour, ouverture de la porte par la droite. (matériau) | 1.000 | 6449.00 | 6449.00 |
| mt38cbh085naa | U | Système d'élévation de la température de retour au-dessus de 55°C, composé de vanne motorisée à 3 voies de 1" de diamètre et pompe de circulation modèle Yonos Para 25/6, "HERZ", pour éviter les condensations et les dépositions de suie à l'intérieur de la chaudière. (matériau) | 1.000 | 572.00 | 572.00 |
| mt38cbh096g | U | Régulateur de tirage de 150 mm de diamètre, avec clapet coupe-feu, "HERZ", pour chaudière. (matériau) | 1.000 | 320.00 | 320.00 |
| mt38cbh091g | U | Connexion antivibration pour conduit de fumées de 150 mm de diamètre, "HERZ". (matériau) | 1.000 | 217.00 | 217.00 |
| mt38cbh098b | U | Allumage automatique, "HERZ", pour chaudière à bois. (matériau) | 1.000 | 920.00 | 920.00 |
| mt38cbh100q | U | Mise en fonctionnement et formation au maniement de chaudière à bois Firestar Lambda, "HERZ". (matériau) | 1.000 | 350.00 | 350.00 |
| mo004 | h | Compagnon professionnel III/CP2 chauffagiste. (main-d'œuvre) | 4.344 | 24.91 | 108.21 |
| mo103 | h | Ouvrier professionnel II/OP chauffagiste. (main-d'œuvre) | 4.344 | 21.36 | 92.79 |
| % | % | Coûts directs complémentaires | 2 % | 9029.00 | 180.58 |
|  |  | Coûts directs |  |  | 9209.58 |
